# Fibra de polipropileno 100% virgen utilizada para refuerzo del hormigón, Paviland® Fibra de Grupo Puma. 500 gr. - de Puma

- Propiedad del archivo: CONSTRUNARIO
- Formato: FIEBDC-3/2012
- Programa: Construnario Versión 3.51
- Fecha de los precios: 29/02/2024
- Divisa: EUR

**500537PUM1** u Fibra de polipropileno 100% virgen utilizada para refuerzo del hormigón, Paviland® Fibra de Grupo Puma. 500 gr. - de Puma
Precio: 3.23
Fibra de polipropileno 100% virgen utilizada para refuerzo del hormigón. Aplicable en pavimentos tradicionales. Para hormigón extrusionado y hormigón prefabricado, también para hormigones débiles y soleras de hormigón. Carreteras y gunitados son otras posibles aplicaciones.
