# Pavimento fratasado de gran resistencia mecánica y muy alta resistencia a la abrasión Paviland® Industrial CR de Grupo Puma. 25 kg. Verde 301 - de Puma

- Propiedad del archivo: CONSTRUNARIO
- Formato: FIEBDC-3/2012
- Programa: Construnario Versión 3.51
- Fecha de los precios: 29/02/2024
- Divisa: EUR

**510194PUM2** u Pavimento fratasado de gran resistencia mecánica y muy alta resistencia a la abrasión Paviland® Industrial CR de Grupo Puma. 25 kg. Verde 301 - de Puma
Precio: 53.60
Producto en polvo que, aplicado sobre el hormigón fresco, forma una capa de rodadura monolítica, de muy alta resistencia a la abrasión. Tiene altas resistencias mecánicas y fácil limpieza. Apto para pavimentos de naves industriales sometidos a tráfico intenso, también para suelos de almacenes logísticos o parking de centros comerciales entre otros. Resistente a la intemperie. Sin formación superficial de polvo. Código EAN: 8429340193319
