# Resina epoxi transparente de baja viscosidad, Paviland® EP Decor de Grupo Puma. 10 kg (A+B) Transparente - de Puma

- Propiedad del archivo: CONSTRUNARIO
- Formato: FIEBDC-3/2012
- Programa: Construnario Versión 3.51
- Fecha de los precios: 29/02/2024
- Divisa: EUR

**560108PUM** u Resina epoxi transparente de baja viscosidad, Paviland® EP Decor de Grupo Puma. 10 kg (A+B) Transparente - de Puma
Precio: 174.00
Resina epoxi transparente de baja viscosidad, 100 % sólidos, que mezclada con áridos de la gama PAVILAND CUARZO o PAVILAND CUARZO COLOR, se utiliza para la realización de pavimentos decorativos o pavimentos industriales, mediante cualquier sistema de aplicación. De alta resistencia mecánica y química, posee una excelente adherencia. Este producto para pavimentos es multiusos: imprimación, capa principal y sellado. Código EAN: 8429340192763
