# Imprimación bicomponente a base de resinas epoxis, Paviland Primer EP BV de Grupo Puma. 5 Kg, Semitransparente - de Puma

- Propiedad del archivo: CONSTRUNARIO
- Formato: FIEBDC-3/2012
- Programa: Construnario Versión 3.51
- Fecha de los precios: 29/02/2024
- Divisa: EUR

**530045PUM1** u Imprimación bicomponente a base de resinas epoxis, Paviland Primer EP BV de Grupo Puma. 5 Kg, Semitransparente - de Puma
Precio: 163.24
Imprimación bicomponente a base de resinas epoxis, sin disolventes, de muy baja viscosidad, apta para ser usada como imprimación sobre soportes húmedos y como barrera de vapor. Código EAN: 8429340213598
