# Mortero cementoso, Paviland Epoxi-Cem de Grupo Puma. 23 kg (A+B+C) Blanco - de Puma

- Propiedad del archivo: CONSTRUNARIO
- Formato: FIEBDC-3/2012
- Programa: Construnario Versión 3.51
- Fecha de los precios: 29/02/2024
- Divisa: EUR

**530049PUM2** u Mortero cementoso, Paviland Epoxi-Cem de Grupo Puma. 23 kg (A+B+C) Blanco - de Puma
Precio: 80.04
Mortero cementoso modificado con resinas epoxi y exento de disolventes para la confección de revestimientos continuos autonivelantes de elevada fluidez y gran resistencia mecánica. Espesores de 1,5 a 4 mm. Este producto para pavimentos tiene una extraordinaria adherencia al soporte, incluso sobre soportes de hormigón húmedo. Es de fácil aplicación y actúa como barrera de humedad y capa base o mortero de nivelación para revestimientos epoxi, poliuretano y metil metacrilato. Código EAN: 8429340192756
