# Resina epoxi coloreada, Paviland EP Multicapa 20 kg (A+B) Verde Reseda Ral 6011 - de Puma

- Propiedad del archivo: CONSTRUNARIO
- Formato: FIEBDC-3/2012
- Programa: Construnario Versión 3.51
- Fecha de los precios: 29/02/2024
- Divisa: EUR

**530050PUM2** u Resina epoxi coloreada, Paviland EP Multicapa 20 kg (A+B) Verde Reseda Ral 6011 - de Puma
Precio: 289.44
Resina epoxi coloreada, para la preparación de pavimentos multicapa de espesores comprendidos entre 2 y 4 mm, de gran adherencia, resistencia mecánica y química. Este producto para pavimentos presume de una fácil aplicación y un sistema antideslizante. Actúa como capa de revestimiento y sellado. Impermeable a los líquidos en suelos interiores. Disponible en una amplia gama de colores. Entre sus aplicaciones están la industria alimentaria, química, farmacéutica y hasta laboratorios Código EAN: 8429340192381
