# Resina epoxi coloreada, Paviland EP Autonivelante de Grupo Puma. Autonivelante 20 kg (A+B) Ral 5013 - de Puma

- Propiedad del archivo: CONSTRUNARIO
- Formato: FIEBDC-3/2012
- Programa: Construnario Versión 3.51
- Fecha de los precios: 29/02/2024
- Divisa: EUR

**530052PUM3** u Resina epoxi coloreada, Paviland EP Autonivelante de Grupo Puma. Autonivelante 20 kg (A+B) Ral 5013 - de Puma
Precio: 289.44
Resina epoxi coloreada que mezclada con el árido PAVILAND CUARZO 0,2 o PAVILAND CUARZO 0,3, se utiliza para la confección de pavimentos autonivelantes de bajo espesor (2 a 4 mm) y alta resistencia. Este producto para pavimentos presume de una fácil aplicación y una terminación muy lisa y de fácil limpieza. Impermeable a los líquidos en suelos interiores. Disponible en una amplia gama de colores. Entre sus aplicaciones están la industria alimentaria, química, farmacéutica y hasta laboratorios Código EAN: 8429340219699
