# Mineralizador-endurecedor de litio de alta eficiencia, Paviland Mineralizador AF de Grupo Puma. 25 Kg - de Puma

- Propiedad del archivo: CONSTRUNARIO
- Formato: FIEBDC-3/2012
- Programa: Construnario Versión 3.51
- Fecha de los precios: 29/02/2024
- Divisa: EUR

**580201PUM** u Mineralizador-endurecedor de litio de alta eficiencia, Paviland Mineralizador AF de Grupo Puma. 25 Kg - de Puma
Precio: 469.60
Mineralizador-endurecedor de litio de alta eficiencia para aumentar la resistencia y conseguir acabados pulidos sobre soportes cementosos en pavimentos interiores y exteriores. Código EAN: 8429340201700
