# Mineralizador sellador y abrillantador, Paviland Mineralizador SA del Grupo Puma. 25 Kg - de Puma

- Propiedad del archivo: CONSTRUNARIO
- Formato: FIEBDC-3/2012
- Programa: Construnario Versión 3.51
- Fecha de los precios: 29/02/2024
- Divisa: EUR

**580204PUM** u Mineralizador sellador y abrillantador, Paviland Mineralizador SA del Grupo Puma. 25 Kg - de Puma
Precio: 257.80
Mineralizador sellador y abrillantador para aumentar la dureza superficial y durabilidad de los acabados pulidos sobre soportes cementosos en pavimentos interiores y exteriores nuevos o en uso. Código EAN: 8429340203933
