# Membrana de poliuretano monocomponente, Morcem® Elastic PM de Grupo Puma. 6 Kg Rojo - de Puma

- Propiedad del archivo: CONSTRUNARIO
- Formato: FIEBDC-3/2012
- Programa: Construnario Versión 3.51
- Fecha de los precios: 29/02/2024
- Divisa: EUR

**210351PUM4** u Membrana de poliuretano monocomponente, Morcem® Elastic PM de Grupo Puma. 6 Kg Rojo - de Puma
Precio: 71.76
Membrana de poliuretano monocomponente que produce una membrana aromática continua, elástica, completamente adherida al soporte, estanca y 100% impermeable, cuyas propiedades la hacen excelente para su aplicación en todo tipo de superficies, ya sea en obra nueva o rehabilitación. Dispone de marcado CE sobre la base de una Declaración de Prestaciones (DoP) elaborada conforma al reglamento UE305/2011. La membrana MORCEM ELASTIC PM posee certificación ETE 20/0439, con una vida útil de 25 años para un grueso mínimo de 1,5 mm. Código EAN: 8429340141051
