# Resina de poliuretano alifático bicomponente, Morcem Elastic PM Barniz U.V. De Grupo Puma. 10 Kg Blanco - de Puma

- Propiedad del archivo: CONSTRUNARIO
- Formato: FIEBDC-3/2012
- Programa: Construnario Versión 3.51
- Fecha de los precios: 29/02/2024
- Divisa: EUR

**215080PUM1** u Resina de poliuretano alifático bicomponente, Morcem Elastic PM Barniz U.V. De Grupo Puma. 10 Kg Blanco - de Puma
Precio: 362.40
Resina de poliuretano alifático bicomponente, coloreada, base disolvente, para la protección de membranas aromáticas de impermeabilización ( MORCEM ELASTIC PM y MORCEM ELASTIC POLIUREA) frente a los rayos UV. Forma una película dura, fuerte, continua, con excelentes propiedades mecánicas y de adherencia que la hacen resistente a la intemperie, a temperaturas extremas. Código EAN: 8429340157243
