# Revestimiento semielástico de poliuretano, Implarest PU de Grupo Puma. 4.25 Kg + 0.750 Kg Rojo - de Puma

- Propiedad del archivo: CONSTRUNARIO
- Formato: FIEBDC-3/2012
- Programa: Construnario Versión 3.51
- Fecha de los precios: 29/02/2024
- Divisa: EUR

**240015PUM1** u Revestimiento semielástico de poliuretano, Implarest PU de Grupo Puma. 4.25 Kg + 0.750 Kg Rojo - de Puma
Precio: 73.92
Implarest PU es un revestimiento semielástico de poliuretano, formado por dos componentes y exento de disolventes. Prepara la superficie para la obtención de revestimientos impermeables de alto espesor y gran resistencia a la abrasión. Código EAN: 8429340195764
