# Mortero de expansión controlada autonivelante, Morcem Grout 30 de Grupo Puma. 25 Kg Gris - de Puma

- Propiedad del archivo: CONSTRUNARIO
- Formato: FIEBDC-3/2012
- Programa: Construnario Versión 3.51
- Fecha de los precios: 29/02/2024
- Divisa: EUR

**210061PUM** u Mortero de expansión controlada autonivelante, Morcem Grout 30 de Grupo Puma. 25 Kg Gris - de Puma
Precio: 15.82
Mortero de expansión controlada autonivelante, sin retracción y de altas resistencias. Medios y grandes espesores Código EAN: 8429340210061
