# Hormigón ligero y aislante, Morcem Lite 6 de Grupo Puma. 25 l - de Puma

- Propiedad del archivo: CONSTRUNARIO
- Formato: FIEBDC-3/2012
- Programa: Construnario Versión 3.51
- Fecha de los precios: 29/02/2024
- Divisa: EUR

**710005PUM** u Hormigón ligero y aislante, Morcem Lite 6 de Grupo Puma. 25 l - de Puma
Precio: 9.22
Hormigón ligero y aislante de textura cerrada para recrecidos de forjados y cubiertas planas con aplicación directa del acabado o de la lámina de impermeabilización. Este hormigón ligero es ideal para rellenos y nivelados, soleras de colocación ligeras y aislantes para cualquier tipo de gres o pavimento cerámico, recrecidos de forjados ligeros y aislantes en rehabilitación y obra nueva, pendientes aligeradas y cubiertas planas. Código EAN: 8429340194224
