# Mortero semiseco ligero y aislante, Morcem Lite 12 de Grupo Puma. 25 l - de Puma

- Propiedad del archivo: CONSTRUNARIO
- Formato: FIEBDC-3/2012
- Programa: Construnario Versión 3.51
- Fecha de los precios: 29/02/2024
- Divisa: EUR

**710006PUM** u Mortero semiseco ligero y aislante, Morcem Lite 12 de Grupo Puma. 25 l - de Puma
Precio: 14.68
Mortero semiseco ligero y aislante de secado rápido para soleras, recrecidos y cubiertas. Ideal para cubiertas inclinadas y planas, recrecidos de forjados ligeros y aislantes en obra nueva o rehabilitación. Este mortero semiseco puede ser usado como complemento de aislamiento de forjados. También para soleras flotantes y soleras de colocación ligeras de secado rápido para todo tipo de pavimentos. Código EAN: 8429340194231
