# Hormigón estructural ligero y aislante, Morcem Lite 14 de Grupo Puma. 25 l - de Puma

- Propiedad del archivo: CONSTRUNARIO
- Formato: FIEBDC-3/2012
- Programa: Construnario Versión 3.51
- Fecha de los precios: 29/02/2024
- Divisa: EUR

**710007PUM** u Hormigón estructural ligero y aislante, Morcem Lite 14 de Grupo Puma. 25 l - de Puma
Precio: 12.86
Hormigón estructural ligero y aislante para refuerzo de forjados y reducción de puentes térmicos. El producto debido a su baja densidad y a su flexibilidad de uso está particularmente indicado para la rehabilitación, aporta una alta resistencia térmica y calidades de ligereza a la obra. Este hormigón estructural es aplicable tanto en forjados ligeros mixtos como colaborantes. Código EAN: 8429340194248
