# Humidificador autogenerador de vapor, gama Diphusair ASC de Fisair

- Propiedad del archivo: CONSTRUNARIO
- Formato: FIEBDC-3/2012
- Programa: Construnario Versión 3.51
- Fecha de los precios: 01/03/2024
- Divisa: EUR

**FIS_DIPUASC** u Humidificador autogenerador de vapor, gama Diphusair ASC de Fisair
Los humidificadores generadores de vapor ASC humidifican el aire por intercambio de calor con agua sobrecalentada. ¿Cómo funcionan? Los humidificadores de aire DIPHUSAIR serie ASC funcionan en base a un intercambiador de calor en forma de serpentín, por el cual circula el agua sobrecalentada de caldera, que aporta el calor necesario para generar vapor limpio a partir del agua potable, descalcificada o desionizada. Una de las principales ventajas de este tipo de humidificadores es la ausencia de contaminación del agua ya que el agua potable utilizada no entra en contacto en ningún momento con el agua sobrecalentada. Los humidificadores generadores de vapor Diphusair ASC son una de las mejores opciones para mantener la humedad del aire por sus características.
