# Deshumidificadores de aire por rotor desecante, gama DFRA de Fisair

- Propiedad del archivo: CONSTRUNARIO
- Formato: FIEBDC-3/2012
- Programa: Construnario Versión 3.51
- Fecha de los precios: 01/03/2024
- Divisa: EUR

**FIS_DFRA** u Deshumidificadores de aire por rotor desecante, gama DFRA de Fisair
Los deshumidificadores de aire por rotor desecante DFRA eliminan la humedad del aire y controlan la humedad tanto en usos comerciales como industriales. Actúan gracias a un rotor desecante de gel de sílice de alto rendimiento que atrae y retiene el vapor de agua de forma sencilla y eficaz. De esta manera, cuando el aire cargado de vapor o partículas húmedas entra en la rueda, el material desecante lo filtra reteniendo toda la humedad y expulsándolo de nuevo convertido en aire seco. Estos deshumidificadores de aire por rotor desecante se caracterizan por su eficiencia energética ya que trabajan con un consumo muy bajo y un alto rendimiento en el filtrado del aire. Además, en Fisair, comercializamos equipos seguros que cumplen con los requisitos de seguridad, salud e higiene por lo que los rotores que incorporan nuestros deshumidificadores están testados contra bacterias y hongos.
