# Cable AFUMEX PANELES Flex H05Z-K (500 V) - H07Z-K (750 V) 1x0,5 CAJA 200m - Prysmian

- Propiedad del archivo: CONSTRUNARIO
- Formato: FIEBDC-3/2012
- Programa: Construnario Versión 3.51
- Fecha de los precios: 05/03/2024
- Divisa: EUR

**PRY_20044823** km Cable AFUMEX PANELES Flex H05Z-K (500 V) - H07Z-K (750 V) 1x0,5 CAJA 200m - Prysmian
Cable Afumex Paneles Flex de Prysmian con aislamiento termoestable (90 ºC). Tipo H05Z-K y H07Z-K con conductor de cobre flexible, tensión asignada 450/750 V. Aislamiento Afumex termoestable. Libre de halógenos, no propagador de la llama ni del incendio, baja emisión de humos, baja emisión de gases tóxicos y nula emisión de gases corrosivos. Diseñado según UNE-EN 50525-3-41. Código EAN: 8430220505009
