# Cable AFUMEX Class PANELES Rígido 750 V (AS) H07Z1-R (AS) Cca-s1b,d1,a1 1x16 (NEGRO) ROLLO 100m - Prysmian

- Propiedad del archivo: CONSTRUNARIO
- Formato: FIEBDC-3/2012
- Programa: Construnario Versión 3.51
- Fecha de los precios: 05/03/2024
- Divisa: EUR

**PRY_20226065** km Cable AFUMEX Class PANELES Rígido 750 V (AS) H07Z1-R (AS) Cca-s1b,d1,a1 1x16 (NEGRO) ROLLO 100m - Prysmian
Cable Afumex Class Paneles Rígido (AS) de Prysmian con aislamiento termoestable (90 ºC). Tipo ES07Z-R (AS) con conductor de cobre rígido, tensión asignada 450/750 V y de alta seguridad (AS). Aislamiento Afumex termoestable. Clase de reacción al fuego Cca-s1b,d1,a1. Libre de halógenos, no propagador de la llama ni del incendio, baja emisión de humos, reducida emisión de calor, bajo desprendimiento de gotas/partículas incandescentes, baja emisión de gases tóxicos y nula emisión de gases corrosivos. Diseñado según UNE-EN 21027-9. Código EAN: 8430220136210
