# Cable AFUMEX Class HAZ 750 V (AS) H07Z1-K TYPE 2 (AS) Cca-s1b,d1,a1 2x25+G16+1,5 BOBINA - Prysmian

- Propiedad del archivo: CONSTRUNARIO
- Formato: FIEBDC-3/2012
- Programa: Construnario Versión 3.51
- Fecha de los precios: 05/03/2024
- Divisa: EUR

**PRY_20204433** km Cable AFUMEX Class HAZ 750 V (AS) H07Z1-K TYPE 2 (AS) Cca-s1b,d1,a1 2x25+G16+1,5 BOBINA - Prysmian
Cable Afumex Class Haz 750 V (AS) de Prysmian con alta deslizabilidad. Tipo H07Z1-K TYPE 2 (AS) con conductores de cobre flexibles, tensión asignada 450/750 V y de alta seguridad (AS). Aislamiento Afumex. Clase de reacción al fuego Cca-s1b,d1,a1. Libre de halógenos, no propagador de la llama ni del incendio, baja emisión de humos, reducida emisión de calor, bajo desprendimiento de gotas/partículas incandescentes, baja emisión de gases tóxicos y nula emisión de gases corrosivos. Diseñado según UNE-EN 50525-3-31. Código EAN: 8430220092912
