# Cable AFUMEX Class MANDO 1000 V (AS) RZ1-K (AS) Cca-s1b,d1,a1 3G35+1x1,5 BOBINA - Prysmian

- Propiedad del archivo: CONSTRUNARIO
- Formato: FIEBDC-3/2012
- Programa: Construnario Versión 3.51
- Fecha de los precios: 05/03/2024
- Divisa: EUR

**PRY_20193699** km Cable AFUMEX Class MANDO 1000 V (AS) RZ1-K (AS) Cca-s1b,d1,a1 3G35+1x1,5 BOBINA - Prysmian
Cable Afumex Class Mando (AS) de Prysmian de fácil pelado (ahorro del 30 % de mano de obra) con conductor de 1,5 rojo para derivaciones individuales. Tipo RZ1-K (AS) con conductores de cobre flexible, tensión asignada 0,6/1 kV y de alta seguridad (AS). Aislamiento de polietileno reticulado (XLPE) y cubierta Afumex. Clase de reacción al fuego Cca-s1b,d1,a1. Libre de halógenos, no propagador de la llama ni del incendio, baja emisión de humos, reducida emisión de calor, bajo desprendimiento de gotas/partículas incandescentes, baja emisión de gases tóxicos y nula emisión de gases corrosivos. Diseñado según UNE 21123-4. Código EAN: 8430220089578
