# Cable AFUMEX Class FIRS 1000 V (AS+) mRZ1-K (AS+) Cca-s1b,d1,a1 4G10 BOBINA - Prysmian

- Propiedad del archivo: CONSTRUNARIO
- Formato: FIEBDC-3/2012
- Programa: Construnario Versión 3.51
- Fecha de los precios: 05/03/2024
- Divisa: EUR

**PRY_20218512** km Cable AFUMEX Class FIRS 1000 V (AS+) mRZ1-K (AS+) Cca-s1b,d1,a1 4G10 BOBINA - Prysmian
Cable Afumex Class Firs (AS+) de Prysmian. Tipo mRZ1-K (AS+) con conductores de cobre flexible, tensión asignada 0,6/1 kV, de alta seguridad, con clase de reacción al fuego Cca-s1b,d1,a1 y resistente al fuego (AS+) PH120 (2 horas) según UNE-EN 50200. Aislamiento de polietileno reticulado (XLPE) + cinta de mica y cubierta Afumex. Clase de reacción al fuego Cca-s1b,d1,a1. Libre de halógenos, no propagador de la llama ni del incendio, baja emisión de humos, reducida emisión de calor, bajo desprendimiento de gotas/partículas incandescentes, baja emisión de gases tóxicos y nula emisión de gases corrosivos. Diseñado según UNE 211025. Código EAN: 8430220118810
