# Cable AFUMEX Class MÚLTIPLE 1000 V (AS) Z1Z1-K (AS) Cca-s1b,d1,a1 19G1,5 BOBINA - Prysmian

- Propiedad del archivo: CONSTRUNARIO
- Formato: FIEBDC-3/2012
- Programa: Construnario Versión 3.51
- Fecha de los precios: 05/03/2024
- Divisa: EUR

**PRY_20229629** km Cable AFUMEX Class MÚLTIPLE 1000 V (AS) Z1Z1-K (AS) Cca-s1b,d1,a1 19G1,5 BOBINA - Prysmian
Cable Afumex Class Múltiple 1000 V (AS) de Prysmian de fácil pelado (ahorro del 30 % de mano de obra). Tipo Z1Z1-K (AS) con conductores de cobre flexible, tensión asignada 0,6/1 kV y de alta seguridad (AS). Aislamiento de poliolefinas y cubierta Afumex. Clase de reacción al fuego Cca-s1b,d1,a1. Libre de halógenos, no propagador de la llama ni del incendio, baja emisión de humos, reducida emisión de calor, bajo desprendimiento de gotas/partículas incandescentes, baja emisión de gases tóxicos y nula emisión de gases corrosivos. Diseño según IEC 60502-1. Código EAN: 8430220143997
