# Cable AFUMEX Class ATEX 1000 V (AS) RZ1MZ1-K (AS) Cca-s1a,d1,a1 3x16 BOBINA - Prysmian

- Propiedad del archivo: CONSTRUNARIO
- Formato: FIEBDC-3/2012
- Programa: Construnario Versión 3.51
- Fecha de los precios: 05/03/2024
- Divisa: EUR

**PRY_20204444** km Cable AFUMEX Class ATEX 1000 V (AS) RZ1MZ1-K (AS) Cca-s1a,d1,a1 3x16 BOBINA - Prysmian
Cable Afumex Class ATEX (AS) de Prysmian con armadura de alta densidad de hilos de acero galvanizado (multipolares) o con hilos de aluminio (unipolares). Tipo RZ1MZ1-K (AS) (multipolares) o RZ1MAZ1-K (AS) (unipolares) con conductores de cobre flexible, tensión asignada 0,6/1 kV y de alta seguridad (AS). Aislamiento de polietileno reticulado (XLPE) y cubierta Afumex. Clase de reacción al fuego Cca-s1b,d1,a1. Libre de halógenos, no propagador de la llama ni del incendio, baja emisión de humos, reducida emisión de calor, bajo desprendimiento de gotas/partículas incandescentes, baja emisión de gases tóxicos y nula emisión de gases corrosivos. Apto para zonas ATEX (multipolares). Diseñado según UNE 21123-4. Código EAN: 8430220132540
