# Cable BLINDEX Protech 500 V (AS) Z1C4Z1-K (AS) Cca-s1b,d1,a1 2X1 BOBINA - Prysmian

- Propiedad del archivo: CONSTRUNARIO
- Formato: FIEBDC-3/2012
- Programa: Construnario Versión 3.51
- Fecha de los precios: 05/03/2024
- Divisa: EUR

**PRY_20344302** km Cable BLINDEX Protech 500 V (AS) Z1C4Z1-K (AS) Cca-s1b,d1,a1 2X1 BOBINA - Prysmian
Cable Blindex Protech 500 V (AS) para apantallado con trenza de cobre (cobertura 60 %). Tipo Z1C4Z1-K (AS) con conductores de cobre flexible, tensión asignada 300/500 V y de alta seguridad (AS). Aislamiento de poliolefinas (Z1). Clase de reacción al fuego Cca-s1b,d1,a1. Libre de halógenos, no propagador de la llama ni del incendio, baja emisión de humos, reducida emisión de calor, bajo desprendimiento de gotas/partículas incandescentes, baja emisión de gases tóxicos y nula emisión de gases corrosivos. Diseñado según IEC 60502-1. Código EAN: 8430220284928
