# Cable Prysmian PRYSOLAR 1,8 kVdc H1Z2Z2-K Eca 1x6 (NEGRO) BOBINA 500m - Prysmian

- Propiedad del archivo: CONSTRUNARIO
- Formato: FIEBDC-3/2012
- Programa: Construnario Versión 3.51
- Fecha de los precios: 05/03/2024
- Divisa: EUR

**PRY_20412931** km Cable Prysmian PRYSOLAR 1,8 kVdc H1Z2Z2-K Eca 1x6 (NEGRO) BOBINA 500m - Prysmian
Cable Prysolar de Prysmian RESISTENTE A LA INTEMPERIE, para instalaciones fotovoltaicas, VIDA ESTIMADA 30 AÑOS. Tipo H1Z2Z2-K con conductor de cobre flexible estañado, tensión asignada 1,5/1,5 kV en corriente continua (máximo 1,8/1,8 kV). Aislamiento y cubierta termoestables cero halógenos con ELEVADAS CARACTERÍSTICAS ELÉCTRICAS Y MECÁNICAS. LIBRE DE HALÓGENOS, NO PROPAGADOR DE LA LLAMA, CON BAJA EMISIÓN DE HUMOS. Doble aislamiento (clase II). Máxima resistencia a la acción del agua AD8 + ensayo especial Prysmian sumergido y en tensión continua WET-I 1500 (1500 ciclos, 1,8 kVdc, temperatura del agua 70 ºC). Certificado Bureau Veritas. Clase CPR de reacción al fuego Eca. Diseñado según norma EN 50618 e IEC 62945 Código EAN: 8430220376708
