# Cable TECSUN 1,8/1,8 kVdc H1Z2Z2-K Dca-s2,d2,a2 / Eca 1X16 (NEGRO) BOBINA - Prysmian

- Propiedad del archivo: CONSTRUNARIO
- Formato: FIEBDC-3/2012
- Programa: Construnario Versión 3.51
- Fecha de los precios: 05/03/2024
- Divisa: EUR

**PRY_20154857** km Cable TECSUN 1,8/1,8 kVdc H1Z2Z2-K Dca-s2,d2,a2 / Eca 1X16 (NEGRO) BOBINA - Prysmian
Cable Tecsun de Prysmian RESISTENTE A LA INTEMPERIE, PARA INSTALACIONES FOTOVOLTAICAS CON CERTIFICACIÓN TÜV Y VDE, VIDA ESTIMADA 25 AÑOS, APTO PARA INSTALACION DIRECTAMENTE ENTERRADO o PERMENTEMENTE SUMERGIDO (AD8) Y RESISTENTE A LA ABRASION, ACEITES Y AMONIA. Tipo con CONDUCTOR DE COBRE ESTAÑADO flexible, tensión asignada 1,5/1,5 kV en corriente continua (máximo 1,8/1,8 kV). Aislamiento y cubierta de compuesto reticulado cero halógenos con ELEVADAS CARACTERÍSTICAS ELÉCTRICAS Y MECÁNICAS. LIBRE DE HALÓGENOS, NO PROPAGADOR DE LA LLAMA, CON BAJA EMISIÓN DE HUMOS Y GASES TÓXICOS Y NULA EMISIÓN DE GASES CORROSIVOS. Doble aislamiento (clase II). Clase CPR de reacción al fuego Dca-s2,d2,a2 para secciones 1,5 hasta 10 mm2, Eca resto de secciones. Diseñado según EN 50618 e IEC 62930. Código EAN: 4250248105760
