# Cable WIREPOL CPRO Flex H05V-K (500 V) - H07V-K (750 V) Eca 1x4 (AZUL) CAJA 100m - Prysmian

- Propiedad del archivo: CONSTRUNARIO
- Formato: FIEBDC-3/2012
- Programa: Construnario Versión 3.51
- Fecha de los precios: 05/03/2024
- Divisa: EUR

**PRY_20193545** km Cable WIREPOL CPRO Flex H05V-K (500 V) - H07V-K (750 V) Eca 1x4 (AZUL) CAJA 100m - Prysmian
Cable Wirepol CPRO Flexible de Prysmian con alta deslizabilidad. Tipo H05V-K/H07V-K con conductor de cobre flexible y tensión asignada 450/750 V. Aislamiento de PVC. Clase de reacción al fuego Eca. Baja emisión de halógenos, no propagador de la llama ni del incendio. Diseñado según UNE-EN 50525-2-31. Código EAN: 8430220071948
