# Cable RETENAX CPRO Flex 1000 V RV-K Eca 1x120 BOBINA - Prysmian

- Propiedad del archivo: CONSTRUNARIO
- Formato: FIEBDC-3/2012
- Programa: Construnario Versión 3.51
- Fecha de los precios: 05/03/2024
- Divisa: EUR

**PRY_20193577** km Cable RETENAX CPRO Flex 1000 V RV-K Eca 1x120 BOBINA - Prysmian
Cable Retenax CPRO Flex de Prysmian de fácil pelado y alta flexibilidad. Tipo RV-K con conductores de cobre flexible y tensión nominal 0,6/1 kV. Aislamiento de XLPE y cubierta de PVC. Clase de reacción al fuego Eca. Baja emisión de halógenos y no propagador de la llama. Diseñado según UNE 21123-2. Código EAN: 8430220920307
