# Cable RETENAX CPRO Rígido 1000 V RV (XV) Eca 1x35 BOBINA - Prysmian

- Propiedad del archivo: CONSTRUNARIO
- Formato: FIEBDC-3/2012
- Programa: Construnario Versión 3.51
- Fecha de los precios: 05/03/2024
- Divisa: EUR

**PRY_20219026** km Cable RETENAX CPRO Rígido 1000 V RV (XV) Eca 1x35 BOBINA - Prysmian
Cable Retenax CPRO Rígido de Prysmian de fácil pelado. Tipo RV (XV) con conductores de cobre rígido y tensión nominal 0,6/1 kV. Aislamiento de XLPE y cubierta de PVC. Clase de reacción al fuego Eca. No propagador de la llama ni del incendio y baja emisión de halógenos. Diseñado según UNE 21123-2. Código EAN: 8430220118988
