# Cable FLEXTREME MAX H07RN-F / DN-F Eca 4G10 BOBINA - Prysmian

- Propiedad del archivo: CONSTRUNARIO
- Formato: FIEBDC-3/2012
- Programa: Construnario Versión 3.51
- Fecha de los precios: 05/03/2024
- Divisa: EUR

**PRY_20031903** km Cable FLEXTREME MAX H07RN-F / DN-F Eca 4G10 BOBINA - Prysmian
Cable Flextreme Max de Prysmian, de goma y apto para servicios móviles. Tipo H07RN-F/DN-F con conductores de cobre flexible y tensión asignada 0,6/1 kV (instalación fija) y 450/750 V (servicio móvil). Aislamiento de goma termoestable y cubierta de elastómero de alta resistencia mecánica y química. Apto para instalar permanentemente sumergido (AD8). Clase de reacción al fuego Eca. No propagador de la llama. Diseñado según UNE-EN 50525-2-21 y basado en EN 21150. Código EAN: 3563030507002
