# Cable Al POLIRRET CPRO 1000 V Al RZ Fca 4x16 BOBINA - Prysmian

- Propiedad del archivo: CONSTRUNARIO
- Formato: FIEBDC-3/2012
- Programa: Construnario Versión 3.51
- Fecha de los precios: 05/03/2024
- Divisa: EUR

**PRY_20216905** km Cable Al POLIRRET CPRO 1000 V Al RZ Fca 4x16 BOBINA - Prysmian
Cable Al Polirret CPRO de Prysmian trenzado de aluminio para redes aéreas tensadas o posadas. Tipo AL RZ con conductor de aluminio, tensión asignada 0,6/1 kV. Aislamiento de polietileno reticulado (XLPE) de alta resistencia a la intemperie. Clase de reacción al fuego Fca. Diseñado según UNE 21030-1. Código EAN: 8430220112177
