# Cable POLIRRET Feriex CPRO 1000 V RZ Cu Fca 4x10 BOBINA - Prysmian

- Propiedad del archivo: CONSTRUNARIO
- Formato: FIEBDC-3/2012
- Programa: Construnario Versión 3.51
- Fecha de los precios: 05/03/2024
- Divisa: EUR

**PRY_20216919** km Cable POLIRRET Feriex CPRO 1000 V RZ Cu Fca 4x10 BOBINA - Prysmian
Cable Polirret Feriex CPRO de Prysmian trenzado de cobre para tendidos aéreos tensados o posados. Tipo RZ con conductor de cobre rígido, tensión asignada 0,6/1 kV. Aislamiento de polietileno reticulado (XLPE) con identificación de los conductores por franja de color. Alta resistencia a la intemperie. Clase de reacción al fuego Fca. Diseñado según UNE 21030-2. Código EAN: 8430220112290
