# Cable DATAX LiYCY CPRO 250 V Eca 4x0,34 BOBINA - Prysmian

- Propiedad del archivo: CONSTRUNARIO
- Formato: FIEBDC-3/2012
- Programa: Construnario Versión 3.51
- Fecha de los precios: 05/03/2024
- Divisa: EUR

**PRY_20063274** km Cable DATAX LiYCY CPRO 250 V Eca 4x0,34 BOBINA - Prysmian
Cable Datax LiYCY CPRO apantallado en conjunto con cinta de poliéster y pantalla de trenza de cobre estañada con cobertura del 60 %. Tipo LiYCY con conductores de cobre flexible, tensión asignada 250 V. Clase de reacción al fuego Eca. Diseñado según VDE 812. Código EAN: 8430220062496
