# Conectores separables ELASCON 250 A MSCE/EC-250-A-24-T3-P1-50/95-IBERDROLA - Prysmian

- Propiedad del archivo: CONSTRUNARIO
- Formato: FIEBDC-3/2012
- Programa: Construnario Versión 3.51
- Fecha de los precios: 05/03/2024
- Divisa: EUR

**PRY_CES28200320** u Conectores separables ELASCON 250 A MSCE/EC-250-A-24-T3-P1-50/95-IBERDROLA - Prysmian
MSCE/EC-250-A: Conector acodado hasta 24kV -Aplicaciones: Para la conexión de cables polímeros de MT a transformadores, unidades de conmutación, motores, etc. Instalación en interiores y exteriores. El conector está completamente protegido de la humedad y conectado a tierra. Continua de 250 A Sobrecarga de 300 A, (8 horas por periodo de 24 horas). Manejo sin corriente. Código EAN: 8430220287295
