# Conectores separables ELASCON 400 A MSCS/EC-400-B-24-rB-T3-P1-25/95 - Prysmian

- Propiedad del archivo: CONSTRUNARIO
- Formato: FIEBDC-3/2012
- Programa: Construnario Versión 3.51
- Fecha de los precios: 05/03/2024
- Divisa: EUR

**PRY_CES28100687** u Conectores separables ELASCON 400 A MSCS/EC-400-B-24-rB-T3-P1-25/95 - Prysmian
MSCS/EC-400-B: Conector Recto hasta 36kV -Aplicaciones: Para la conexión de cables polímeros de MT a transformadores, unidades de conmutación, motores, etc. Instalación en interiores y exteriores. El conector está completamente protegido de la humedad y conectado a tierra. Maxima intensidad en régimen permanente: 400A Máxima intensidad en régimen de sobrecarga: 600 A, (8 horas por periodo de 24 horas). Manipular sin tensión. Código EAN: 8430220789782
