# PIEZA UNIÓN FMPCS 400-630/24 (C-C) - Prysmian

- Propiedad del archivo: CONSTRUNARIO
- Formato: FIEBDC-3/2012
- Programa: Construnario Versión 3.51
- Fecha de los precios: 05/03/2024
- Divisa: EUR

**PRY_CES28524384** u PIEZA UNIÓN FMPCS 400-630/24 (C-C) - Prysmian
Pieza de empalme para conectores enchufables Código EAN: 8430220783377
