# PIEZA UNIÓN FMPCS 400/36 (C-C) 0x0 - Prysmian

- Propiedad del archivo: CONSTRUNARIO
- Formato: FIEBDC-3/2012
- Programa: Construnario Versión 3.51
- Fecha de los precios: 05/03/2024
- Divisa: EUR

**PRY_CES28030078** u PIEZA UNIÓN FMPCS 400/36 (C-C) 0x0 - Prysmian
Pieza de empalme para conectores enchufables Código EAN: 8430220779790
