# Terminación CDTO-1C-36-G-Nc-T3-P1-300/400 VTF2 - Prysmian

- Propiedad del archivo: CONSTRUNARIO
- Formato: FIEBDC-3/2012
- Programa: Construnario Versión 3.51
- Fecha de los precios: 05/03/2024
- Divisa: EUR

**PRY_CES28200144** u Terminación CDTO-1C-36-G-Nc-T3-P1-300/400 VTF2 - Prysmian
TERMINACIÓN CONTRÁCTIL EN FRIO, CDTO/I-1C - Utilización: -Instalaciones de interior CDTI y exterior CDTO. Soporta las más severas condiciones climáticas, radiación solar y niveles de polución. Adaptable a conexión con líneas aéreas o a busbar. Código EAN: 8430220272208
