# Conector separable en T FORMFIT FMCTX/EC-630-C-24-rF-T3-400 - Prysmian

- Propiedad del archivo: CONSTRUNARIO
- Formato: FIEBDC-3/2012
- Programa: Construnario Versión 3.51
- Fecha de los precios: 05/03/2024
- Divisa: EUR

**PRY_CES28090326** u Conector separable en T FORMFIT FMCTX/EC-630-C-24-rF-T3-400 - Prysmian
FMCTX-630-A: Conector en T hasta 36kV -Aplicaciones: Para la conexión de cables polímeros de MT a transformadores, unidades de conmutación, motores, etc. Instalación en interiores y exteriores. El conector está completamente protegido de la humedad y conectado a tierra. Continua de 630 A Sobrecarga de 900 A, (8 horas por periodo de 24 horas). Manejo sin corriente. Código EAN: 8430220805499
