# SIXTY-SPEED-CSJX-SEC-72,5-SR-D40-800 - Prysmian

- Propiedad del archivo: CONSTRUNARIO
- Formato: FIEBDC-3/2012
- Programa: Construnario Versión 3.51
- Fecha de los precios: 05/03/2024
- Divisa: EUR

**PRY_CES28120790** u SIXTY-SPEED-CSJX-SEC-72,5-SR-D40-800 - Prysmian
Nueva gama de empalmes SIXTY-SPEED™ LINE diseñados para cables de alta tensión El empalme Sixty-Speed es contráctil en frío y para una tensión máxima 72,5 kV [Um]. Diseño compacto, fácil instalación y reducido tiempo montaje. Cuerpo pre-expandido sobre tubo espiral sin herramientas específicas. 100% probado y ensayado en fábrica. Diferentes rangos de aplicación para su major adaptabilidad a todos los cables. Compatible con la mayoría de normas internacionales. ISO 9001 and ISO 14001 Código EAN: 8430220797510
