# Tubo Termorretráctil TERMOSPEED PTPM 19/6 - Prysmian

- Propiedad del archivo: CONSTRUNARIO
- Formato: FIEBDC-3/2012
- Programa: Construnario Versión 3.51
- Fecha de los precios: 05/03/2024
- Divisa: EUR

**PRY_CES28990607** u Tubo Termorretráctil TERMOSPEED PTPM 19/6 - Prysmian
TUBO TERMOSPEED PTPM (PARED MEDIA) – Sella y protege terminaciones y empalmes de cables.– La capa interior de adhesivo termoplástico opcional permite obtener un aislamiento y una protección medioambiental completa.– Temperatura de servicio: -55 ºC a 110 ºC.– Temperatura de contracción: 120 ºC.– Relación de contracción: 3:1. Código EAN: 8430220808780
