# Cinta Aislante PVC P1000 (BLANCO) 20 m x 19 mm x 0,13mm - Prysmian

- Propiedad del archivo: CONSTRUNARIO
- Formato: FIEBDC-3/2012
- Programa: Construnario Versión 3.51
- Fecha de los precios: 05/03/2024
- Divisa: EUR

**PRY_CES28020504** u Cinta Aislante PVC P1000 (BLANCO) 20 m x 19 mm x 0,13mm - Prysmian
CINTA AISLANTE DE POLICLORURO DE VINILO PLASTIFICADO ADHESIVA DE COLORES ,CARACTERÍSTICAS Excelentes características mecánicas. - Resistente al aceite, sustancias químicas y agentes atmosféricos. Código EAN: 8430220880441
