# KIT H5 PARA EMPALMES 1x630 (pantalla T1) - Prysmian

- Propiedad del archivo: CONSTRUNARIO
- Formato: FIEBDC-3/2012
- Programa: Construnario Versión 3.51
- Fecha de los precios: 05/03/2024
- Divisa: EUR

**PRY_CES28200172** u KIT H5 PARA EMPALMES 1x630 (pantalla T1) - Prysmian
KIT de adaptación de cables con pantalla de cinta de aluminio para empalme. Código EAN: 8430220273571
