# KIT H5 PARA TERMINACIOS (NEGRO) (pantalla T1) - Prysmian

- Propiedad del archivo: CONSTRUNARIO
- Formato: FIEBDC-3/2012
- Programa: Construnario Versión 3.51
- Fecha de los precios: 05/03/2024
- Divisa: EUR

**PRY_CES28100774** u KIT H5 PARA TERMINACIOS (NEGRO) (pantalla T1) - Prysmian
KIT de adaptación de cables con pantalla de cinta de aluminio para terminaciones y conectores. Código EAN: 8430220789928
