# MALETIN HERRAMIENTAS MT 38-60mm CPM-ES7 - Prysmian

- Propiedad del archivo: CONSTRUNARIO
- Formato: FIEBDC-3/2012
- Programa: Construnario Versión 3.51
- Fecha de los precios: 05/03/2024
- Divisa: EUR

**PRY_CES28090456** u MALETIN HERRAMIENTAS MT 38-60mm CPM-ES7 - Prysmian
MALETIN MT HILOS COBRE El maletín multifuncional MT permite extraer la cubierta, semiconductora externa pelable en frío y aislamiento, todo ello diseñado específicamente para su aplicación en cables con pantalla de hilos de cobre. Código EAN: 8430220806021
