# MALETIN HERRAMIENTAS MT 14-40mm CPM-ES8 - Prysmian

- Propiedad del archivo: CONSTRUNARIO
- Formato: FIEBDC-3/2012
- Programa: Construnario Versión 3.51
- Fecha de los precios: 05/03/2024
- Divisa: EUR

**PRY_CES28081108** u MALETIN HERRAMIENTAS MT 14-40mm CPM-ES8 - Prysmian
MALETIN MT HILOS COBRE El maletín multifuncional MT permite extraer la cubierta, semiconductora externa pelable en frío y aislamiento, todo ello diseñado específicamente para su aplicación en cables con pantalla de hilos de cobre. Código EAN: 8430220804638
