# MALETIN HERRAMIENTAS H5 HASTA 630mm2 - Prysmian

- Propiedad del archivo: CONSTRUNARIO
- Formato: FIEBDC-3/2012
- Programa: Construnario Versión 3.51
- Fecha de los precios: 05/03/2024
- Divisa: EUR

**PRY_CES28120484** u MALETIN HERRAMIENTAS H5 HASTA 630mm2 - Prysmian
MALETÍN MULTIFUNCIONAL AL-MT El maletín multifuncional AL-MT permite extraer la cubierta, semiconductora externa pelable en frío, aislamiento y la realización de los cortes sobre la cubierta, todo ello diseñado específicamente para su aplicación en cables con pantalla de aluminio. Código EAN: 8430220795349
