# Cable Al EPROTENAX H Compact 12/20 kV Al HEPRZ1 Fca 1x400/1x16 BOBINA - Prysmian

- Propiedad del archivo: CONSTRUNARIO
- Formato: FIEBDC-3/2012
- Programa: Construnario Versión 3.51
- Fecha de los precios: 05/03/2024
- Divisa: EUR

**PRY_20046826** km Cable Al EPROTENAX H Compact 12/20 kV Al HEPRZ1 Fca 1x400/1x16 BOBINA - Prysmian
Cable Al Eprotenax H Compact de Prysmian normalizado por Iberdrola. Aceptado por el RLAT. Tipo AL HEPRZ1 con conductor de aluminio, pantalla de hilos de cobre con cinta a contraespira y tensión asignada 12/20 kV o 18/30 kV. Aislamiento de goma de etileno propileno de alto módulo de formulación Prysmian (HEPR) con espesor reducido y cubierta de alta resistencia mecánica y a la penetración de agua (Vemex). Fabricado con triple extrusión, con reticulación de aislamiento en mejorada en catenaria y con capa semiconductora externa extraíble en frío. Libre de halógenos, con baja emisión de gases tóxicos y nula emisión de gases corrosivos. Clase de reacción al fuego Fca. Diseñado según UNE HD 620-9E. Código EAN: 8430220543155
